# Reinigung Abwasserkanäle
Angebotsaufforderung (GAEB DA XML 3.1, DA83)
Währung: EUR
Erstellt mit: G&W CALIFORNIA PRO, CALIFORNIA PRO V14.2.03, 15.06.2026

## Deckblatt
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
Leistungsverzeichnis

Reinigung der Abwasserkanäle im
Stadtgebiet Schwetzingen

## 2026 Reinigung Abwasserkanäle
Datum: 15.06.2026

### 1 Reinigung der Abwasserkanäle 2026

#### 1.1 Reinigung der Abwasserkanäle

*Hinweis: Vorbemerkung:*
Anforderungen an den AN

Der AN muss die Anforderungen des Güteschutzes Kanalbau gemäß
RAL GZ 9 61 für die Bereiche R erfüllen. Ein entsprechender Nachweis ist mit Angebotsabgabe vorzulegen.

Es ist der Einsatz ressourcenschonender Technik gewünscht. Der AN muss daher Spülfahrzeuge mit Wasserrückgewinnungstechnik einsetzen.

Es ist der Einsatz eines kombinierten Spül- und Saugwagens vorzusehen, der die während des Spülvorganges anfallenden losen Partikel kontinuierlich absaugt, so dass diese nicht in unterhalb liegende Kanalstrecken,
Drosseleinrichtungen und Pumpensümpfe gespült werden.

Mit der Abgabe des Angebotes ist der eingesetzte Fahrzeugtyp mit
Fassungsvermögen, Saugschlauch DN usw. einzureichen.

Allgemeine Beschreibung der Leistung

Die im Leistungsverzeichnis aufgeführten Arbeiten betreffen die Reinigung der Abwasserkanäle für das Jahr 2026. Die Reinigung der Kanäle muss im
Zeitraum vom 18.08.2026 bis 30.11.2026 durchgeführt werden. Die Abrechnung der Leistungen hat spätestens bis zum 12.12.2026 zu erfolgen.

Der in der Abbildung rot markierte Bereich des Kanalnetzes soll im Zuge
dieser Reinigung nicht gereinigt werden. (Dieser ist in der parallel Ausschreibung Kanalinspektion von EKVO erfasst.)

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
Der Arbeitsbeginn ist beim Auftraggeber (AG) jeweils eine Woche vorher mit
einer groben Zeit- / Einsatzplanung anzumelden. Weiter ist dem AG eine
Telefonnummer mitzuteilen, unter der während der Durchführung der
Reinigungsarbeiten jederzeit Kontakt mit dem Einsatzteam des AN vor Ort
aufgenommen werden kann. Der AN soll die Arbeiten ohne Unterbrechung
ausführen

Während der gesamten Maßnahme ist dem AG - Tiefbauamt - täglich vor
Arbeitsbeginn (Telefon/E-Mail) der aktuelle Einsatzort und Bearbeitungsstand mitzuteilen. Unvorhersehbare Abbrüche der Arbeiten (z. B. witterungsbedingt) sind dem AG sofort mitzuteilen.

Auf der Baustelle muss durchgängig ein Mitarbeiter anwesend sein, der in der Lage ist, sich problemlos in deutscher Sprache zu verständigen.

Vorgegebene Arbeitszeiten sind von Montag bis Freitag, 7:00 Uhr bis 18:00 Uhr.

Die aufgeführten Arbeiten sind nach den einschlägigen fachlichen Richtlinien vorzunehmen.

Bestandteil des Vertrages sind folgende wesentliche Leistungen
- Verkehrssicherung gemäß RSA und ZTV SA
- Reinigen aller Haltungen DN150 bis DN2200
- Reinigung aller üblichen Schachtbereiche - Wände, Einbauten, Steighilfen und Bankette sind gründlich zu reinigen
- Entleerung und Säuberung vorhandener Schmutzfänger

Die Dimensionen der Reinigungspositionen schließen folgende Profile mit ein: Rund-, Ei-, Ortbeton- und Sonderquerschnitte.

Das Kanalsystem der Stadt Schwetzingen wurde bisher jährlich gereinigt.

Der AN erhält nach Auftragserteilung einen Satz Bestandspläne sowie eine
Excel-Tabelle mit Auflistung der Straßen inkl. Kanallängen. Der AN ist
verpflichtet, auf den Plänen die gereinigten Kanalhaltungen farbig darzustellen.

Die Verkehrssicherungspflicht - insbesondere die Absicherung der geöffneten Schachtbauwerke und der für die Arbeiten erforderlichen Verkehrsflächen -
obliegt vollumfänglich und eigenverantwortlich dem AN und wird nicht gesondert vergütet. Die Kosten sind in den jeweiligen Einheitspreisen einzurechnen.

Ebenso sind Kosten für An- und Abfahrt, Aufbau und Vorhaltung der
Baustelleneinrichtung, Beschilderung und Unfallschutz in die Einheitspreise
einzukalkulieren.

Der AN ist für die Einholung von verkehrsrechtlichen Genehmigungen / verkehrsrechtlichen Anordnungen und Bewilligungen (für Verkehrssperrungen, Parkverboten etc.) selbst verantwortlich und muss sich diese besorgen. Dies ist in die Einheitspreise einzukalkulieren.

Die Einheitspreise pro laufenden Meter Kanalreinigung sind mit einem
Verschmutzungsgrad bis max. 20 % zu kalkulieren.
Darüber hinaus wird nach Absprache mit dem AG auf Stundenbasis
abgerechnet. Der Verschmutzungsgrad muss mittels Fotos und Protokollen
dokumentiert werden.
Ohne Absprache und ausreichender Dokumentation erfolgt keine
Vergütung bei Mehraufwand.

Das Öffnen bzw. Schließen von Schachtabdeckungen, vorhandenen
Reinigungsstücken etc. wird nicht gesondert vergütet und ist in den
Einheitspreis einzurechnen.

Schachtabdeckungen und sonstige zur Entwässerungsanlage gehörende
Einrichtungen müssen nach Abschluss der Arbeiten wieder in einen
betriebstechnisch einwandfreien Zustand versetzt werden. Bei Problemen ist der AG sofort in Kenntnis zu setzen. Vor Einsetzen der Abdeckung ist der
Auflagerand an Rahmen und Deckel zu reinigen. Auch diese Elemente sind in die Einheitspreise einzurechnen.

Das Umsetzen des Spülfahrzeuges von Haltung zu Haltung ist ebenfalls in die Einheitspreise für die Kanalreinigung einzukalkulieren.

Der Auftragnehmer muss täglich ein Spülprotokoll erstellen. In diesem
Spülprotokoll sind die gereinigten Schächte und Haltungen, deren
Profilabmessungen, Längen, Ablagerungshöhen (ggf. mit Fotodokumentation) und die dazugehörigen Leistungspositionen aufzuführen. Auffälligkeiten, Störfälle und bei der Reinigung festgestellte Schäden sind haltungs- bzw.
schachtbezogen mittels Digitalfotos zu dokumentieren und dem AG sofort zu melden.

Das Spülfahrzeug muss während der gesamten Maßnahme mit 2 Personen
Bedienungspersonal (1 Facharbeiter/Geräteführer und 1 Mechaniker/Helfer)
besetzt sein.

Die Kosten für das zur Spülung erforderliche Wasser trägt der AN.
Das erforderliche Standrohr ist bei den Stadtwerke Schwetzingen zu
beantragen. Dies ist in die Einheitspreise einzukalkulieren.

In den Einheitspreis sind weiter der Transport sowie die ordnungsgemäße
 Entsorgung des Kanalspülgutes nach dem Kreislaufwirtschaftsgesetz
einzukalkulieren. Die Entsorgung hat zwingend in der Deponie beim

Abwasser- und Hochwasserschutzverband Wiesloch (AHW)
Bruchwiesen 1
69168 Wiesloch

oder

Zweckverband Klärwerk Schwetzingen
Brühler Landstraße 5
68775 Ketsch
(sofern das Klärgut über einen Kanalschacht einleitbar ist und unter vorheriger Abstimmung mit dem Klärwerk.)

zu erfolgen. Die entsprechenden Entsorgungsnachweise sind dem AG
vorzulegen.

Die Arbeitsberichte, die Spülprotokolle und die Arbeitsberichten entsprechenden Entsorgungsnachweise sind vom AG - Tiefbauamt - durch Unterschrift
anzuerkennen. Sie bilden als Aufmaß die Grundlage für die Abrechnung.
Die Arbeitsberichte sind dem AG Tiefbauamt - mindestens 1 x pro Woche zur Unterschrift vorzulegen.

**1.1.1 Kanalrohre bis einschl. DN 250**
Reinigung + Entsorgung wie in Vorbemerkung beschrieben.
Menge: 7500,000 m

**1.1.2 Kanalrohre > DN 250 bis einschl. DN 400**
wie Position 1.1.1
Menge: 25800,000 m

**1.1.3 Kanalrohre > DN 400 bis einschl. DN 600**
wie Position 1.1.1,
Menge: 5750,000 m

**1.1.4 Kanalrohre > DN 600 bis einschl. DN 800**
wie Position 1.1.1,
Menge: 700,000 m

**1.1.5 Kanalrohre > DN 800 bis einschl. DN 1000**
wie Position 1.1.1
Menge: 1000,000 m

**1.1.6 Kanalrohre > DN 1000 bis einschl. DN 1200**
wie Position 1.1.1
Menge: 1280,000 m

**1.1.7 Kanalrohre > DN 1200 bis einschl. DN 1400**
wie Position 1.1.1,
Menge: 1250,000 m

**1.1.8 Kanalrohre > DN 1400 bis einschl. DN 1600**
wie Position 1.1.1,
Menge: 950,000 m

**1.1.9 Kanalrohre > DN 1600 bis einschl. DN 1800**
wie Position 1.1.1,
Menge: 2000,000 m

**1.1.10 Kanalrohre > DN 1800 bis einschl. DN 2200**
wie Position 1.1.1
Menge: 60,000 m

**1.1.11 Kanalrohre DN 750/500**
wie Position 1.1.1
Menge: 3125,000 m

**1.1.12 Kanalrohre DN 900/600**
wie Position 1.1.1,
Menge: 300,000 m

**1.1.13 Kanalrohre DN 1100/600**
wie Position 1.1.1
Menge: 1100,000 m

**1.1.14 Kanalrohre DN 1300/650**
wie Position 1.1.1
Menge: 60,000 m

**1.1.15 Kanalrohre DN 1050/700**
wie Position 1.1.1,
Menge: 1250,000 m

**1.1.16 Kanalrohre DN 1400/800**
wie Position 1.1.1
Menge: 1050,000 m

**1.1.17 Kanalrohre DN 1350/900**
wie Position 1.1.1,
Menge: 12,000 m

**1.1.18 Kanalrohre DN 1750/1000**
wie Position 1.1.1
Menge: 360,000 m

**1.1.19 Kanalrohre DN 1875/1100**
wie Position 1.1.1
Menge: 600,000 m

**1.1.20 Kanalrohre DN 2000/1000**
wie Position 1.1.1
Menge: 310,000 m

**1.1.21 Reinigung Dükerleitungen**
Reinigung + Entsorgung von Dükerleitungen, wie in Vorbemerkung beschrieben.
Menge: 100,000 m

**1.1.22 Erschwerniszulage (auf Nachweis) für nicht mit dem Spülwagen anfahrbare Schachtbauwerke**
Herbeiziehen des Spülschlauches und Abtransport einschl.
Personalkosten.
Über den Einsatz ist genau Buch zu führen mit Angabe des Datums,
der Uhrzeit und der Schachtnummer.
Menge: 10,000 St

**1.1.23 Einstieg in Schacht ohne Steighilfe**
Für den erschwerten Einstieg in Schächte, die nicht mit Steighilfen
(z. B. Steigeisen) ausgestattet sind, müssen entsprechende
Hilfsmittel vorgehalten werden. Dazu sind die Sicherheitsvorschriften
genauestens einzuhalten.
Die entsprechende Sicherheitsausrüstung ist in den Einheitspreis
einzukalkulieren.
Über den Einsatz ist genau Buch zu führen mit Angabe von Datum,
Uhrzeit und Schachtnummer des entsprechenden Schachtes.
Menge: 10,000 St

**1.1.24 Stunden auf Nachweis für die Reinigung der Kanäle mit einem Verschutzungsgrad > 20 %**
Die Stunden dieser Position müssen explizit von der Bauleitung angeordnet werden. Auf dem Stundennachweis (Raportzettel) ist außer der Beschreibung der durchgeführten Arbeit, die Art des eingesetzten Arbeiter anzugeben. Überstundenzuschläge sind in den Angebotspreis einzurechnen.

Es müssen aussagekräftige Fotos für die Abrechnung dieser Position beigelegt werden, auf denen der Verschmutzungsgrad eindeutig belegt wird. ist dies nicht der Fall, werden die Stunden nicht vergütet.
Menge: 10,000 St

USt %: 19,00
